# WDVS
Angebotsaufforderung (GAEB 90, DA83)
Währung: EUR

## WDVS
Datum: 27.01.25

*Hinweis*
BAUVORHABEN:  Buchstraße 6
  13353 Berlin

GEWERK:  WDVS

Angaben zum Bauwerk
Mehrfamilienhaus, Baujahr 1900

Ausführungsort:
 Vorderhaus, Seitenflügel, Hinterhaus

Ausführungszeitraum:
14.04.2025 bis 28.11.2025
Bauleiter: Herr Jäger
E-Mail: torsten.jaeger@covivio.immo

Hinweis: Die BE- und Gerüststellung durch das Gewerk
WDVS
erfolgt vor der Ausführung der Fassadenarbeiten, da
aufgrund beengter Platzverhältnisse die Gewerke Fenster
und Dachdecker als Vorgewerke tätig werden müssen.

*Hinweis*

*Hinweis*
A) ALLGEMEINE VORBEMERKUNGEN FÜR LEISTUNGSVERZEICHNISSE
(MLV)

=======================================================
==========

A1) ALLGEMEINES

Diesem Leistungsverzeichnis liegen die "Zusätzliche
Vertragsbedingungen für die Ausführung von
Bauleistungen (Z-VOB/B)" der Covivio Immobilien GmbH in
der bei Vertragsabschluß gültigen Fassung zugrunde.

Für nach diesem Leistungsverzeichnis auszuführende
Leistungen gelten, ergänzend zur den jeweiligen
Leistungsbeschreibungen der einzelnen Positionen, bei
evtl. Widersprüchen in nachfolgend genannter
Reihenfolge, folgende Bedingungen:

1. diese "allgemeine Vorbemerkungen für
Leistungsverzeichnisse" (A)
2. die sich anschließenden "allgemeine technische
Vorbemerkungen" (B)
3. die sich anschließenden "besondere technische
Vorbemerkungen" (für dieses Gewerk) (C)
4. die "Zusätzliche Vertragsbedingungen für die
Ausführung von Bauleistungen Z-VOB/B"
5. Baustellenordnung der Covivio Immobilien GmbH in der
jeweils gültigen Fassung

Mit Abgabe seines Angebotes bzw. Annahme des Vertrages
erklärt der AN, dass von ihm sämtliche gesetzlichen,
behördlichen und berufgenossenschaftlichen Auflagen
erfüllt werden, die zur Ausführung der im LV
beschriebenen Leistungen erforderlich sind.

Es dürfen nur solche Materialien verwendet werden, über
die der AN das uneingeschränkte Eigentumsrecht besitzt
und die vollkommen frei von Rechten Dritter sind.

Für die Ausführung der Arbeiten ist Fachpersonal in
ausreichender Zahl einzusetzen.
Hierbei ist darauf zu achten, dass für die Ausführung
sämtlicher Arbeiten unsere Baustellenordnung in der
jeweils gültigen Fassung zu beachten ist, die dem
ausführenden Fachpersonal in geeigneter Form zur
Kenntnis zu geben ist.

A2) KUNDENDIENST

Die Arbeiten werden in, an oder in der Nähe bewohnter
Häusern ausgeführt.

Der Auftraggeber (AG) erwartet vom AN tatkräftige
Unterstützung bei den Bemühungen, berechtigten
Mieterwünschen zu entsprechen. Dazu gehören
insbesondere folgende Verpflichtungen:

1) Alle Handwerker/Mitarbeiter des AN haben die
Verpflichtung, Kunden des AG (Mietern) höflich und
hilfsbereit zu begegnen. In Gesprächen mit den Mietern
ist das Bemühen von Covivio Immobilien GmbH um einen
verbesserten Kundendienst herauszustellen.

2) Die Mieter betroffener Häuser sind rechtzeitig vor
Durchführung der Reparaturarbeiten zu verständigen,
ggf. durch Aushang im Treppenhaus oder auch
individuelle Terminvereinbarung mit dem einzelnen
Mieter.

3) Bei Arbeiten in Wohnungen/ Kellern sind Möbel und
sonstiges Mietereigentum, Bodenflächen und angrenzende
Bauteile etc. im Bereich der auszuführenden Arbeiten
durch Folie, evtl. Schaltafeln oder Ähnliches zu
schützen.

A3) PREISE

In den Einheitspreisen sind sämtliche Kosten, wie
Lohn-, Material- und Nebenkosten enthalten,
insbesondere auch:

1) Koordination / Terminabsprache(n) mit dem(den)
Mieter(n) / Kundenbetreuer(n) / Bauleiter(n)

2) sämtliche Fahrt- und Transportkosten,

3) sämtliche tariflichen Zulagen wie z.B. Schmutz- und
Staubzulagen, Zulagen für ekelerregende
Arbeiten etc.,

4) Befestigungsmittel aller Art; Hilfsstoffe wie Nägel,
Bindedraht und Kleinmaterial sowie alle Baustoffe, die
zur kompletten Erstellung der Leistung erforderlich
sind,

5) die Abdeckung von Einrichtungsgegenständen zum
Schutz vor Beschädigung und Verschmutzung (bei Arbeiten
in Wohnungen/ Kellern)

6) das, ggf. tägliche, Säubern der Arbeitsstelle /
Treppenhäusern

7) der Ausbau und Abtransport sowie die ordnungsgemäße
Entsorgung, einschließlich Kippgebühren, sämtlichen
Bauschutts und aller alter, schadhafter Teile. Teile,
für die sich der AG eine generelle oder
einzelfallbezogene Prüfung vorbehalten hat, sind bis zu
diesem Zeitpunkt, längstens jedoch für die Dauer von 10
Wochen, vom AN vorzuhalten und dürfen erst danach
entsorgt werden.

8) Alle weiteren Nebenleistungen, die zur Erfüllung der
in den Leistungspositionen beschriebenen
Hauptleistungen, unter Beachtung aller einschlägigen
Vorschriften, erforderlich sind, im LV aber nicht
gesondert aufgeführt sind.

Erforderliche Leistungen, die in den nachfolgenden
Leistungspositionen nicht enthalten sind, sind der
Abteilung Einkauf des AG, möglichst vor Ausführung, in
Form eines Nachtragsangebotes zur Genehmigung
aufzugeben. Die Preise für derartige Zusatzleistungen
sind auf der Kalkulationsbasis der Einheitspreise
dieses LV's zu kalkulieren und die Positionen sind so
ausreichend und umfassend zu beschreiben, dass sowohl
eine sachlich-fachliche als auch eine kalkulatorische
Nachprüfung durch den AG gewährleistet ist, hierzu
gehört insbesondere die Angabe der verfahrenen Stunden.

A4) SONSTIGES

Die in diesen Bedingungen festgelegten Pflichten hat
der AN jedem Dritten aufzuerlegen, dessen er sich zur
Erfüllung dieser Pflichten bedient.

*Hinweis*
B)  ALLGEMEINE TECHNISCHE VORBEMERKUNGEN
============================================

B1) ALLGEMEINES

Für Lieferung und Ausführung gelten neben dem
Leistungsverzeichnis:

1.  die neuesten DIN-Vorschriften, VDE- und
VDI-Richtlinien

2.  die Vorschriften der zuständigen Behörden (z.B.
Bauaufsicht, Gewerbeaufsicht, Brandverhütung,
  TÜV, Berufsgenossenschaften und Versorgungsbetriebe,

3.  die Bestimmungen der Gerüstbauordnung

4.  die Festlegungen des jeweiligen
Werkstoffherstellers. Die Werkstoffe müssen den
  geforderten Bedingungen der Leistungsbeschreibung
entsprechen.

B2) FACHSPEZIFISCHE NACHWEISE

Fachspezifische Nachweise, z.B. für den Umgang mit
Asbest, PAK, und dergleichen, sind auf Anforderung des
(AG) jederzeit und umgehend zu erbringen

Bei wesentlichen Änderungen z.B. Ausscheiden eines
befähigten Mitarbeiters oder Auslaufen eines
befristeten Nachweises (z.B. Schweißnachweis) ist der
AN verpflichtet dies unverzüglich beim (AG) schriftlich
anzuzeigen. Ebenso sind die jeweils gültigen
Unfallverhütungsvorschriften zu beachten und unbedingt
einzuhalten.

B3) GEBÄUDESCHÄDEN

Falls dem AN bei der Durchführung von Reparaturarbeiten
weitere Gebäudeschäden bekannt werden (auch an anderen
Gewerken), so hat er dem zuständigen Bauleiter des AG
hierüber umgehend zu unterrichten.

B4) LAGER- UND ABSTELLFLÄCHEN

Die Errichtung von Lager- und Arbeitsplätzen ist mit
der jeweiligen Bauleitung vorher abzustimmen.

Baustoffe und Bauteile dürfen nicht in den
Treppenhäusern und/oder auf anderen
Verkehrsflächen gelagert werden.

Bauschutt darf grundsätzlich nicht im Gebäude gelagert
werden.

B5) BEDINGUNGEN FÜR DIE ENTSORGUNG VON ABFÄLLEN

Der AN ist verpflichtet, die beim AG anfallenden
Abfälle ordnungsgemäß und sofort zu entsorgen. Zu
diesem Zweck hat er die einschlägigen Gesetze,
Verordnungen und sonstigen öffentlich-rechtlichen
Vorschriften  z.B. das Kreislaufwirtschafts- und
Abfallgesetz - einzuhalten. Eine Zwischenlagerung von
Abfällen ist nicht gestattet.

Sollten die für den Transport und die Entsorgung
erforderliche Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos auf seine Kosten eine
Haftpflichtversicherung in ausreichender Höhe für
Personen-, Sach- und Vermögensschäden abzuschließen und
dem AG den Abschluß auf Verlangen nachzuweisen. Diese
Regelung läßt die Haftung des AN unberührt.

B5) BEDINGUNGEN FÜR BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

### Bereich 1 WDVS Buchstraße 6, 13353 Berlin

#### Abschnitt 1.1 Baustelleneinrichtung

**1.1.60 Baustelle einrichten**
Liefern, vorhalten und wieder entfernen aller zur
Ausführung der Arbeiten benötigten Geräte und
Werkzeuge.
Menge: 1,000 pau

**1.1.70 Baustellen WC**
Aufstellen und wieder
Entfernen eines
Chemikalienklosetts mit
Waschgelegenheit nach
Vorschrift der Arbeitsstättenverordnung
Vorhaltezeit: gesondert
(Der Nutzung durch andere Gewerke wird gestattet.)
Menge: 1,000 Stk

**1.1.80 Vorhalten WC**
Baustellen WC vorhalten
1 Stück / Woche
Menge: 36,000 StWo

**1.1.90 Bauwasseranschluss**
Bauwasseranschluss  herstellen/vorhalten/demontieren
inkl. Wasseruhr (Verbrauch ist nach Fertigstellung der
Bauleitung mitzuteilen).
Menge: 1,000 pau

**1.1.100 Stellung eines Baustromanschluß**
Baustromanschluß (Baustromverteiler)Beauftragung eines
Elekrofachbetriebes zur Herstellung,Vorhaltung und
Demontage eines für die einzusetzenden Maschinen
geeigneten Stromanschlusses, inkl. wiederkehrender
messtechnischer Prüfungder
Fehlerstrom-Schutzeinrichtungen
inkl. Stromzähler
(Verbrauch ist nach Fertigstellung der Bauleitung
mitzuteilen).
Menge: 1,000 pau

**1.1.110 Einholung einer Straßenlandsondernutzung**
Beantragung Straßenlandsondernutzung für die Zeit der
Bauausführung (gesamt) bei der Stadt. Inkl. etwaiger
Verlängerungen. Die Gebühren werden vom AG übernommen.
Menge: 1,000 paus

**1.1.120 Einholung einer Verkehrsrechtlichen Anordung**
Beantragung Parkzone am Gebäude / verkehrsrechtliche
Anordnung
für die Zeit der Bauausführung (gesamt). Inkl. etwaiger
Verlängerungen. Die Kosten der VRA trägt der AN was
einzukalkulieren ist.
Menge: 1,000 paus

**1.1.130 Verkehrssicherung BE**
Verkehrssicherung BE
Bauzaun, einrichten einer eingeschränkten
Halteverbotszone
vor dem Objekt, Aufstellen eines Regelplanes,
Absperrmaßnahmen gem. Regelplan mit Bauzaun nach Bedarf
(bis ca. 40 m) inkl. Barken und Beleuchtung (aufstellen
und nach Beendigung der Maßnahme entfernen)
Menge: 1,000 Stk

**1.1.140 Verkehrssicherung BE Standzeit**
Verkehrssicherung BE Standzeit
vorhalten (Gebrauchsüberlasssung) inkl. prüfen in
Stk/Woche
Menge: 36,000 StWo

**1.1.150 Bauzaun außerhalb Verkehrssicherung BE**
*** Bedarfsposition ohne GB
Bauzaun auf Anweisung des AG aus Mobilen
Stahlrahmenelementen mit
Rundstahlfüllstaben, Stützfüßen aus Beton, inkl.
sämtlicher
Verbindungen, Kupplungen etc. Der Zaun ist
aufzustellen, und nach Abschluss
aller Bauarbeiten wiederabzubauen
Menge: 1,000 m

**1.1.160 Zulage zur Vor-Pos. (Bauzaun) weiteren Zulage**
*** Bedarfsposition ohne GB
Zulage zur Vor-Pos. (Bauzaun) je weitere Woche
(inkl.sichern, regelm. prüfen)
Menge: 1,000 Wo

#### Abschnitt 1.2 Gerüstarbeiten

**1.2.10 Standgerüst**
Standgerüst, Stahlrohrrahmengerüst einschl. innen
liegendem Leitergang, gem. Beachtung der geltenden
Normen, sowie gem. der Aufbau- u. Verwendungsanleitung
der Gerüsthersteller für die Fassaden-, Klempner- u.
Dachdeckerarbeiten
Gerüst auf- und auf Anweisung der Bauleitung abbauen.

Lastklasse:  4
Nutzgewicht:  300 kg/m²
Breitenklasse:  W09 (mind. 0,90m)
Menge: 2100,000 m2

**1.2.20 Gerüststandzeit**
Gerüst vorhalten (Gebrauchsüberlasssung) in m²/Woche
Menge: 75600,000 m2Wo

**1.2.30 Zulage erschwerter Transport**
Leistung wie in Vor-Pos. beschrieben, jedoch als Zulage
für den erschwerten horizontalen Schultertransport
 (An- und Abtransport Innenhof und 2. Hinterhof durch
Keller).
Menge: 1,000 psch

**1.2.40 Dachdeckerschutzgerüst**
Dachdeckerschutzgerüst 2,00 m hoch, einschließlich den
erforderlichen Auslegern und Netzen erstellen und
abbauen nach DIN 4420 Teil 1
Menge: 115,000 m

**1.2.50 Dachdeckerschutzstandzeit**
Dachdeckerschutzgerüst vorhalten
(Gebrauchsüberlasssung) in m/Woche
Menge: 4140,000 mWo

**1.2.60 Passantenschutzdach**
Passantenschutzdach im Bereich von Duchfahrten, Ein-
und Ausgängen erstellen und nach Abnahme der Leistungen
wieder beseitigen, einschl. dem fachgerechten
Verschließen von entstandenen Gerüstankerlöchern.
Menge: 1,000 Stk

**1.2.70 Passantenschutzdachstandzeit**
Passantenschutzdach vorhalten (Gebrauchsüberlasssung)
in Stk/Woche
Menge: 36,000 StWo

**1.2.80 Gerüstnetze**
Gerüstfläche mit geeigneten Netzen fachgerecht zum
Schutz vor Witterungseinflüssen wie z. B. Wind, Staub,
Regen, Sonne, etc., abhängen, verankern und nach
Abnahme wieder beseitigen.
Menge: 2100,000 m2

**1.2.90 Gerüstnetzstandzeit**
Netze vorhalten (Gebrauchsüberlasssung) in m²/Woche
Menge: 75600,000 m2Wo

**1.2.100 Konsolausleger 30 cm**
onsolausleger 30cm
30-iger Konsolausleger montieren und auf Anweisung der
Bauleitung abbauen.
Menge: 800,000 m

**1.2.110 Konsolauslegerstandzeit 30cm**
Konsolausleger vorhalten (Gebrauchsüberlasssung) in
m/Woche
Menge: 28800,000 mWo

**1.2.120 Konsolausleger 70 cm**
*** Bedarfsposition ohne GB
Konsolausleger 70cm
70-iger Konsolausleger montieren und auf Anweisung der
Bauleitung abbauen.
Menge: 1,000 m

**1.2.130 Konsolauslegerstandzeit 70cm**
*** Bedarfsposition ohne GB
Konsolausleger vorhalten (Gebrauchsüberlasssung) in
m/Woche
Menge: 1,000 mWo

**1.2.140 Gitterträgerüberbauung**
Gitterträgerüberbauung über Einfahrten, Durchgängen,
Balkonen und nicht tragfähigen Dächern erstellen,
vorhalten und abbauen nach DIN 4420 Teil 1
Menge: 15,000 m

**1.2.150 Gitterträgerstandzeit**
Gitterträger vorhalten (Gebrauchsüberlasssung) in
m/Woche
Menge: 540,000 mWo

**1.2.160 Gerüsttreppenturm**
Gerüsttreppenturm nach DIN EN 12811 Arbeitsgerüste als
Aufstieg zum erreichen hochgelegener Arbeitsplätze in
das Gerüst der Hauptposition integriert.
Einschl. Innen- und Außengeländer mit einer Laufbreite
von
ca. 60 cm, inkl. verschließbarer Bautür zum Schutz des
Zutritts unbefugter Personen erstellen und wieder
abbauen.

Abrechnung nach Höhenmeter.
Menge: 60,000 m

**1.2.170 Gerüsttreppenturmstandzeit**
Gerüsttreppenturm vorhalten (Gebrauchsüberlasssung)
m/Woche
Menge: 2160,000 mWo

**1.2.180 Passantenschutztunnel**
Passantenschutztunnel (Breite = 1,65 m/ Höhe 2,10 m)
erstellen und nach Abnahme der Leistungen wieder
beseitigen, einschl. dem fachgerechten Verschließen von
entstandenen Gerüstankerlöchern.
Menge: 22,000 m

**1.2.190 Passantenschutztunnelstandzeit**
Zulage zu Passantenschutztunnel für jede weitere Woche
Leistung wie in Pos. Passantenschutztunnel beschrieben,
jedoch als Zulage für die Gebrauchsüberlassung für jede

weitere Woche.
Menge: 792,000 mWo

**1.2.200 Überschlag-/Durchschlagschutz**
*** Bedarfsposition ohne GB
Überschlagschutz (45°) mit entsprechenden Auslegern
sowie Durchschlagschutz auf der ersten Gerüstlage im
Bereich zum öffentlichen Straßenraum bzw. zu
Verkehrswegen.
Menge: 22,000 m

**1.2.210 Überschlag-/Durchschlagschutzstandzeit**
*** Bedarfsposition ohne GB
Überschlag-/Durchschlagschutz vorhalten
(Gebrauchsüberlasssung) in m/Woche
Menge: 792,000 mWo

**1.2.220 Gerüstlöcher (WDVS) verschließen**
Regendichtes Verschließen der Gerüstankerlöcher in der
Fassade im Zuge des Gerüstabbaus. Ausfüllen mit Wärmedämmstoff des verwendeten Systems sowie mit systemzugehörigem Fugendichtstoff. Nahtloses Angleichen mit dem
verwendeten Dekorputz des Fassadensystems, wobei die
Dichtigkeit der Deckbeschichtung gewährleistet sein
muss. Sorgfältiges Anpassen der Ausbesserungsstelle an
die vorhandene Putzstruktur.
Menge: 1,000 psch

**1.2.230 Bauaufzug**
Bauaufzug ohne Personenbeförderung nach TRA 1100,

Grundfläche des Förderkorbes: ca. 1,60 m x ca. 1,40 m

Nutzlast:  500 kg

Förderhöhe:  20 m
Haltestellen:  8 Stück

incl. Haltestellenpodeste aufbauen und wieder abbauen.

incl. Stromanschluss vom Baustromverteiler bis zur

Aufzugseinheit
(Der Nutzung durch andere Gewerke wird gestattet.)
Menge: 1,000 Stk

**1.2.240 Bauaufzugstandzeit**
Zulage zu Bauaufzug für jede weitere Woche
Leistung wie in Pos. Bauafzugl beschrieben,
jedoch als Zulage für die Gebrauchsüberlassung für jede

weitere Woche.
Menge: 36,000 StWo

#### Abschnitt 1.3 Putz-, Maurer und Abbrucharbeiten

**1.3.10 Bodenflächen mit Abdeckvlies abdecken**
Bodenflächen mit Abdeckvlies schützen
und nach Beendigung der Arbeiten entfernen und
entsorgen
Menge: 105,000 m2

**1.3.20 Fensterflächen mit Fensterfolie abkleben**
Fensterflächen mit Fensterfolie schützenund nach den
Arbeiten entfernen und entsorgen.
Menge: 415,000 m2

**1.3.30 Untergrund auf Tragfähigkeit und Ebenheit Prüfen**
Untergrund für das fachgerechte Befestigen eines WDVS
prüfen. Prüfung ob der Untergrund in seiner Ebenheit
der
DIN 18202 (Maßtoleranzen im Hochbau, Tabelle 3)
entspricht. Ergebnisse protokollieren. Prüfung der
Ebenheit
Menge: 2100,000 m2

**1.3.40 Losen Altputz abschlagen**
Fassade auf losen und nicht tragfähigen Putz prüfen und
diesen
entfernen und fach gerecht entsorgen

Annahme von ca. 20% der Gesamtfläche
Menge: 350,000 m2

**1.3.50 Fassadenfläche neu verputzen**
Putz mit faserhaltigem, spritzbarem,
mineralischem Leicht-Trockenmörtel (nach
DIN 18550 Teil 4) liefern und beiputzen der zuvor
freigelegten Stellen.

Ausgleichputz anbringen

Ausgleichputzes mit einem Kalkzementmörtel MG P II nach
DIN 18550 liefern und auftragen.

Putz mindestens 14 Tage erhärten lassen.

Je nach gewünschter Oberbeschichtung den
Putzmörtel fein abreiben oder leicht aufrauen.
Menge: 350,000 m2

**1.3.60 Putz der Fensterlaibungen abstemmen**
Putz der Fensterlaibungen zur Aufnahme der Wärmedämmung
/ Laibungsdämmung abstemmen
Menge: 1020,000 m

**1.3.70 Fensterlaiibung beiputzen**
Fensterlaibung zur Aufnahme der Wärmedämmung /
Laibungsdämmung beiputzen
Menge: 1020,000 m

**1.3.80 Bautechnische Risse aufweiten**
Bautechnische Risse fachgerecht U-förmig aufweiten,
 Abmessung: b/t = 1/1 cm. Rißbereich gründlich
entstauben.
Menge: 200,000 m

**1.3.90 Bautechnische Risse verfüllen**
Bautechnische Risse mit plasto-elastischerSpachtelmasse
oberflächenbündig verfüllen und fachgerecht an die
Oberflächenstruktur angleichen.Erzeugnis: Brillux Riss
Stop
 376Verbrauch: 1 g/m
o. glw.
Menge: 200,000 m

**1.3.100 Algen-, Moos-/ Pilzbefall entfernen, außen, Capatox**
Vorhandenen Algen-, Moos- und Pilzbefall auf der
Oberfläche vollflächig durch geeignete Maßnahmen
fachgerecht nass entfernen, einschl. der
mechanischenEntfernung vonevtl. vorhandenen
Pflanzen- und Saugpollen von Rankgewächsen.
Produktart: Desinfektionsmittel PT 2 (lt. Biozid
verordnung 528/2012/EU)Gereinigte Flächen mit wässriger
 Mikrobiozid-Lösungdurchwaschen.Erzeugnis: Capatox
Verbrauch: 150 ml/m² Algen-, Moos-/ Pilzbefall
entfernen, au
ßen, Capatox
o. glw.
Menge: 2100,000 m2

**1.3.110 Fassade mit Hochdruck reinigen**
Verunreinigungen, Schmutz, Staub, Fett und lose
anhaftende Substanzen vollflächig durch geeignete
Maßnahmen, unter Beachtung der Bestimmungen des
Umweltschutzes, fachgerecht entfernen, einschl.
aller erf. Nebenarbeiten und Schutzmaßnahmen
(Einleitgenhemigung einholen inkl. Gebühren).

Verfahren: Dampf-/Heißwasserstrahlen
 Verunreinigungen entfernen (Dampf-/Heißwasserstrahlen)
Menge: 2100,000 m2

**1.3.120 Fassade mit Putzgrund grundieren**
Grundbeschichtung mit Spezial-Grundiermittelauf Dispers
ionsbasis, wasserverdünnbar, gefüllt,weiß pigmentiert,
haftvermittelnd, außen und innen einsetzbar.
Farbton:(abgestimmt auf die Schlussbeschichtung)
Erzeugnis: Putzgrund 610Verbrauch: 350 g/m²
o. glw.
Menge: 2100,000 m2

**1.3.130 Sockelschiene 10 cm fachgerecht anbringen**
*** Bedarfsposition ohne GB
Sockelschienen aus stranggepreßtem Aluminium in Trogfor
m mit vorderseitig ausgebildeter Tropfkante als Systema
bschluß mit Montage-Schlagschrauben montieren, einschl.
 Sockelschienenverbindern und Eckausbildung.
Für Dämmplattendicke: 100 mm
Länge: 2000 mm
Erzeugnis: Capatect-Sockelschiene 6700/10
Verbrauch: 1 m/m
o. glw.
Menge: 1,000 m

**1.3.140 Sockelschiene 12 cm fachgerecht anbringen**
*** Bedarfsposition ohne GB
Sockelschienen aus stranggepreßtem Aluminium in Trogfor
m mit vorderseitig ausgebildeter Tropfkante als Systema
bschluß mit Montage-Schlagschrauben montieren, einschl.
 Sockelschienenverbindern und Eckausbildung.
Für Dämmplattendicke: 120 mm
Länge: 2000 mm
Erzeugnis: Capatect-Sockelschiene 6700/10
Verbrauch: 1 m/m
o. glw.
Menge: 1,000 m

**1.3.150 Sockelschiene 14 cm fachgerecht anbringen**
*** Bedarfsposition ohne GB
Sockelschienen aus stranggepreßtem Aluminium in Trogfor
m mit vorderseitig ausgebildeter Tropfkante als Systema
bschluß mit Montage-Schlagschrauben montieren, einschl.
 Sockelschienenverbindern und Eckausbildung.
Für Dämmplattendicke: 140 mm
Länge: 2000 mm
Erzeugnis: Capatect-Sockelschiene 6700/14
Verbrauch: 1 m/m
o. glw.
Menge: 1,000 m

**1.3.160 Sockelschiene 16 cm fachgerecht anbringen**
Sockelschienen aus stranggepreßtem Aluminium in Trogfor
m mit vorderseitig ausgebildeter Tropfkante als Systema
bschluß mit Montage-Schlagschrauben montieren, einschl.
 Sockelschienenverbindern und Eckausbildung.
Für Dämmplattendicke: 160 mm
Länge: 2000 mm
Erzeugnis: Capatect-Sockelschiene 6700/16
Verbrauch: 1 m/m
o. glw.
Menge: 115,000 m

**1.3.170 MW-Fassadendämmplatte,WLZ 35,d=100 mm**
*** Bedarfsposition ohne GB
Fassadendämmplatten aus Mineralwolle mit erhöhter
Dämmleistung, Vorderseite orange beschichtet,
mit systemzugehöriger Klebemasse dicht gestoßen in der
Wulst-Punkt-Methode verkleben.
Dämmplattendicke: 100 mm
Format: 1200 x 400 mm
Kantenausbildung: stumpf
Wärmeleitfähigkeit: 0,035 W/(m x K) nach DIN 4108-4Dyn.

Steifigkeit: 7 MN/m3WDVS-Lastklasse: >= 0,22 kNKlasse A
1 (DIN EN 13501-1) nicht brennbar
Erzeugnis: Capatect-Klebe- und Spachtelmasse 186M
Verbrauch: 4,5 kg/m²
Erzeugnis: Capatect MW Fassadendämmplatte 151/10 EXTRA
WLZ 035
Verbrauch: 1 m²/m²
o. glw.
Menge: 1,000 m2

**1.3.180 MW-Fassadendämmplatte,WLZ 35,d=120 mm**
*** Bedarfsposition ohne GB
Fassadendämmplatten aus Mineralwolle mit erhöhter
Dämmleistung, Vorderseite orange beschichtet,
mit systemzugehöriger Klebemasse dicht gestoßen in der
Wulst-Punkt-Methode verkleben.
Dämmplattendicke: 120 mm
Format: 1200 x 400 mm
Kantenausbildung: stumpf
Wärmeleitfähigkeit: 0,035 W/(m x K) nach DIN 4108-4Dyn.

Steifigkeit: 7 MN/m3WDVS-Lastklasse: >= 0,22 kNKlasse A
1 (DIN EN 13501-1) nicht brennbar
Erzeugnis: Capatect-Klebe- und Spachtelmasse 186M
Verbrauch: 4,5 kg/m²
Erzeugnis: Capatect MW Fassadendämmplatte 151/10 EXTRA
WLZ 035
Verbrauch: 1 m²/m²
o. glw.
Menge: 1,000 m2

**1.3.190 MW-Fassadendämmplatte,WLZ 35,d=140 mm**
*** Bedarfsposition ohne GB
Fassadendämmplatten aus Mineralwolle mit erhöhter
Dämmleistung, Vorderseite orange beschichtet,
mit systemzugehöriger Klebemasse dicht gestoßen in der
Wulst-Punkt-Methode verkleben.
Dämmplattendicke: 140 mm
Format: 1200 x 400 mm
Kantenausbildung: stumpf
Wärmeleitfähigkeit: 0,035 W/(m x K) nach DIN 4108-4Dyn.

Steifigkeit: 7 MN/m3WDVS-Lastklasse: >= 0,22 kNKlasse A
1 (DIN EN 13501-1) nicht brennbar
Erzeugnis: Capatect-Klebe- und Spachtelmasse 186M
Verbrauch: 4,5 kg/m²
Erzeugnis: Capatect MW Fassadendämmplatte 151/10 EXTRA
WLZ 035
Verbrauch: 1 m²/m²
o. glw.
Menge: 1,000 m2

**1.3.200 MW-Fassadendämmplatte,WLZ 35,d=160 mm**
Fassadendämmplatten aus Mineralwolle mit erhöhter
Dämmleistung, Vorderseite orange beschichtet, mit
systemzugehöriger Klebemasse dicht gestoßen in der
Wulst-Punkt-Methode verkleben.
Dämmplattendicke: 160 mm
Format: 1200 x 400 mm
Kantenausbildung: stumpf
Wärmeleitfähigkeit: 0,035 W/(m x K) nach DIN 4108-4Dyn.

Steifigkeit: 7 MN/m3WDVS-Lastklasse: >= 0,22 kNKlasse A
1 (DIN EN 13501-1) nicht brennbar
Erzeugnis: Capatect-Klebe- und Spachtelmasse 186M
Verbrauch: 4,5 kg/m²
Erzeugnis: Capatect MW Fassadendämmplatte 151/16 EXTRA
WLZ 035
Verbrauch: 1 m²/m²
o. glw.
Menge: 2100,000 m2

**1.3.210 Phenolharz-Dämmplatten anbringen (Bereiche Balkone)**
Fluchtrechtes und planebenes Anbringen von beidseitig
vlieskaschierten Fassadendämmplatten aus
Phenolharzschaum nach DIN EN 13166. Verkleben auf
vorbereiteten Untergrund mit systemzugehörigen
Plattenkleber, Stoß- und Lagerfugen kleberfrei lassen.

Brandverhalten: C-s2, d0 nach DIN EN 13501-1,
Anwendungsgebiet (DIN 4108-10): WAP

Abmessungen 1200 x 400 mm
Bemessungeswert der Wärmeleitfähigkeit nach DIN 4108-4:

d = 20 - 200 mm: 0,022 W/(mK) nach DIN 4108-4

Dämmstoffdicke: ca. 100 mm
Klebeflächenanteil: = 40 %
Untergrund: ...
Produkt: Capatect PF-Dämmplatte 122/09
Verbrauch: 1 m²/m²
Produkt: Capatect Klebe- und Spachtelmasse 190
Verbrauch: 6 kg/m²
o. glw.
Menge: 100,000 m2

**1.3.220 MW-Fassadendämmplatte,WLZ 35,d=100 mm (Balkondecken)**
Fassadendämmplatten aus Mineralwolle mit erhöhter
Dämmleistung, Vorderseite orange beschichtet,
mit systemzugehöriger Klebemasse dicht gestoßen in der
Wulst-Punkt-Methode verkleben.
Dämmplattendicke: 100 mm
Format: 1200 x 400 mm
Kantenausbildung: stumpf
Wärmeleitfähigkeit: 0,035 W/(m x K) nach DIN 4108-4Dyn.

Steifigkeit: 7 MN/m3WDVS-Lastklasse: >= 0,22 kNKlasse A
1 (DIN EN 13501-1) nicht brennbar
Erzeugnis: Capatect-Klebe- und Spachtelmasse 186M
Verbrauch: 4,5 kg/m²
Erzeugnis: Capatect MW Fassadendämmplatte 151/10 EXTRA
WLZ 035
Verbrauch: 1 m²/m²
o. glw.
Menge: 30,000 m2

**1.3.230 Perimeterdämmung 10 cm**
Perimeterdämmplatten aus EPS-Hartschaum, EPS 035 PW,mit
bituminöser Klebemasse dicht gestoßen in der
Wulst-Punkt-Methode im sichtbaren Sockelbereich
verkleben.
Einbauhöhe: 1 m (bis 1 m Höhe)
Dämmplattendicke: 100 mm
Format: 1000 x 500 mm
Kantenausbildung: stumpf
Erzeugnis: CT 115 EPS035 FS
Dämmplatte Sockel & Perimetermeter
Verbrauch: 1qm
Erzeugnis: CT 114 Klebe & Dichtmasse
Verbrauch: 4 kg
o. glw
Menge: 25,000 m2

**1.3.240 Perimeterdämmung 12 cm**
*** Bedarfsposition ohne GB
Perimeterdämmplatten aus EPS-Hartschaum, EPS 035 PW,mit
bituminöser Klebemasse dicht gestoßen in der
Wulst-Punkt-Methode im sichtbaren Sockelbereich
verkleben.
Einbauhöhe: 1 m (bis 1 m Höhe)
Dämmplattendicke: 120 mm
Format: 1000 x 500 mm
Kantenausbildung: stumpf
Erzeugnis: CT 115 EPS035 FS
Dämmplatte Sockel & Perimetermeter
Verbrauch: 1qm
Erzeugnis: CT 114 Klebe & Dichtmasse
Verbrauch: 4 kg
o. glw
Menge: 1,000 m2

**1.3.250 Perimeterdämmung 14 cm**
Perimeterdämmplatten aus EPS-Hartschaum, EPS 035 PW,mit
bituminöser Klebemasse dicht gestoßen in der
Wulst-Punkt-Methode im sichtbaren Sockelbereich
verkleben.
Einbauhöhe: 1 m (bis 1 m Höhe)
Dämmplattendicke: 140 mm
Format: 1000 x 500 mm
Kantenausbildung: stumpf
Erzeugnis: CT 115 EPS035 FS
Dämmplatte Sockel & Perimetermeter
Verbrauch: 1qm
Erzeugnis: CT 114 Klebe & Dichtmasse
Verbrauch: 4 kg
o. glw
Menge: 81,000 m2

**1.3.260 Perimeterdämmung 16 cm**
*** Bedarfsposition ohne GB
Perimeterdämmplatten aus EPS-Hartschaum, EPS 035 PW,mit
bituminöser Klebemasse dicht gestoßen in der
Wulst-Punkt-Methode im sichtbaren Sockelbereich
verkleben.
Einbauhöhe: 1 m (bis 1 m Höhe)
Dämmplattendicke: 160 mm
Format: 1000 x 500 mm
Kantenausbildung: stumpf
Erzeugnis: CT 115 EPS035 FSDämmplatte Sockel & Perimete
rmeter
Verbrauch: 1 qm
Erzeugnis: CT 114 Klebe & Dichtmasse
Verbrauch: 4 kg
o.glw.
Menge: 1,000 m2

**1.3.270 MW-Laibungsdämmung, d = 20 mm**
Leistung wie in Position "Fassadendämmplatten"
beschrieben, jedoch Ausführung auf Laibungsflächen
von Öffnungen.
Laibungstiefe: 250 mm
Dämmplattendicke: 20 mm
Menge: 1020,000 m

**1.3.280 Zulage MW-Laibungsdämmung**
*** Bedarfsposition ohne GB
Zulage Laibungsdämmung für 10mm Mehrdicke
Menge: 1,000 m

**1.3.290 Verdübelung L=140 mm, Phenolharz-Dämmplatten**
Oberflächenbündige Verdübelung der Phenolharz-
Fassadendämmplatten mit allgemein bauaufsichtlich
zugelassenen Schraubdübeln mit punktbezogenem
Wärmedurchgangskoeffizient von 0,000 W/K nach
Dübelschema. Das Dübelschema (Dübelzugversuch)
ist vom Hersteller abzufragen und der Bauleitung zu
übergeben.
Die erforderliche Dübelanzahl (n) je m² ergibt sich
aus der für die jeweils zu betrachtende Fassadenfläche
anliegenden Windsoglast (we) und der für das System
zugrunde liegenden Tragfähigkeit und Dübellastklasse.
Zu Vergleichszwecken vorab mit im Mittel 6 St/m²
Plattendübel kalkulieren.

Chi-Wert: 0,000 W/K
Verankerungstiefe: mind. 30 mm
Fassadenbereich: ...
Untergrund: ...
Schaftlänge Dübel: 140 mm
Produkt: Capatect Schraubdübel Easy 051/140
Verbrauch: 6 St/m²
o. glw.
Menge: 100,000 m2

**1.3.300 Verdübelung, L=200 mm, Miwo-Dämmplatten**
Oberflächenbündige Verdübelung der Miwo-Dämmplatten
(zg) mit allgemein bauaufsichtlich zugelassenen
Schraubdübeln mit punktbezogenem
WärmedurchgangsKoeffizient von 0,000 W/K nach
Dübelschema. Das Dübelschema (Dübelzugversuch)
ist vom Hersteller abzufragen und der Bauleitung zu
übergeben.
Die erforderliche Dübelanzahl (n) je m² ergibt sich
aus der für die jeweils zu betrachtende Fassadenfläche
anliegenden Windsoglast (we) und der für das System
zugrunde liegenden Tragfähigkeit und Dübellastklasse.
Zu Vergleichszwecken vorab mit im Mittel 6 St/m²
Plattendübel kalkulieren, Nachträge gemäß
Windlastberechnung möglich.
Chi-Wert: 0,000 W/K
Verankerungstiefe: mind. 30 mm
Fassadenbereich: .
Untergrund: ...
Schaftlänge Dübel: 200 mm
Produkt: Capatect Schraubdübel Easy 051/200
Verbrauch: 6 St/m²
Produkt: Capatect Dübelscheibe 153/Easy90
Verbrauch: 6 St/m²
o. glw.
Menge: 2000,000 m2

**1.3.310 Verdübelung, L=175 mm, Miwo-Dämmplatten (Balkondecken)**
Oberflächenbündige Verdübelung der Miwo-Dämmplatten
(zg) mit allgemein bauaufsichtlich zugelassenen
Schraubdübeln mit punktbezogenem
WärmedurchgangsKoeffizient von 0,000 W/K nach
Dübelschema. Das Dübelschema (Dübelzugversuch)
ist vom Hersteller abzufragen und der Bauleitung zu
übergeben.
Die erforderliche Dübelanzahl (n) je m² ergibt sich
aus der für die jeweils zu betrachtende Fassadenfläche
anliegenden Windsoglast (we) und der für das System
zugrunde liegenden Tragfähigkeit und Dübellastklasse.
Zu Vergleichszwecken vorab mit im Mittel 6 St/m²
Plattendübel kalkulieren.
Chi-Wert: 0,000 W/K
Verankerungstiefe: mind. 30 mm
Fassadenbereich: .
Untergrund: ...
Schaftlänge Dübel: 175 mm
Produkt: Capatect Schraubdübel Easy 051/175
Verbrauch: 6 St/m²
Produkt: Capatect Dübelscheibe 153/Easy90
Verbrauch: 6 St/m²
o. glw.
Menge: 30,000 m2

**1.3.320 Mineralische Ausgleichsspachtelung**
Ausgleichsspachtelung auf MW-Fassadendämmplatten
mit mineralischem Werktrockenmörtel ganzflächig
herstellen.
Schichtdicke: ca. 1 mm
Produkt: Capatect-Klebe- und Spachtelmasse 190
Verbrauch: 2 kg/m²
o. glw.
Menge: 2100,000 m2

**1.3.330 Mineralische Armierungsschicht, d = 4 mm**
Armierungsschicht auf PS-Fassadendämmplatten mitmineral
ischem Werktrockenmörtel und alkaliresistentemArmierung
sgewebe mit erhöhtem Flächengewicht von 165 g/m², +- 5%
 gem. DIN 53854 (dadurch Erhöhung derArmierungsstabilit
ät) ganzflächig herstellen.
Technische Eigenschaften:
- A2-s1,d0 gemäß DIN EN 13501
-1Schichtdicke: ca. 4 mm
Gewebe-Maschenweite: 4 x 4 mm
Erzeugnis: Capatect-Gewebe 650/110
Verbrauch: 1,1 m²/m²
Erzeugnis: Capatect-Klebe- und Armierungsmasse 186M
Verbrauch: 4,5 kg/m²
o. glw.
Menge: 2100,000 m2

**1.3.340 Kunststoffwinkel 3,5*3,5cm anbringen**
*** Bedarfsposition ohne GB
Kunststoffwinkel 3,5*3,5cm mit Silicon an der Fensterla
ibung anbringenZur Aufnahme einer 3cm Wärmedämmplatte.
Menge: 1,000 m

**1.3.350 Gewebeanschlußleiste**
Anschlussfugen an angrenzende Bauteile ausbilden mit
Fertigteilprofil, bestehend aus Kunststoffschienemit
selbstklebendem Schaumband, Gewebestreifen und
Folienabdeckung.
 Ausführung:
- Fensterposition: in Mauerwerksebene
- Fenstergröße:  2,5 m²
- Dämmstoffdicke: 160 mm
- Hellbezugswert:  20 (Fassade und Rahmen)
Erzeugnis: Capatect-Anputzprofil 694/20
Verbrauch: 1 m/m
o. glw.
Menge: 1020,000 m

**1.3.360 Gewebe-Eckschutz**
Kantenschutz aus Glasgewebewinkel mit Kunststoff-Innenw
inkel an allen Außenecken, Kanten undFensterleibungen m
it Armierungsmasse anbringen.
Länge: 2500 mm
Schenkellänge: 100 x 230 mm
Erzeugnis: Capatect-Gewebe-Eckschutz 657
Verbrauch: 1 m/m
o. glw.
Menge: 2250,000 m

**1.3.370 Tropfkantenprofil**
*** Bedarfsposition ohne GB
Fluchtrechte Verlegung eines Kantenprofiles mit beidsei
tigem integriertem Gewebestreifen zur  Ausbildung von T
ropfkanten, z.B. bei  Balkonuntersichten, Versätzen, St
ürzen u.a.  Fachgerecht in die Armierungsmasse einbette
n und  planspachteln. Produkt: Capatect Tropfkantenprof
il 668/00 Verbrauch: 1 m/m
o. glw.
Menge: 1,000 m

**1.3.380 Fugendichtband**
Anschlußfugen an angrenzende Bauteile ausbilden mit exp
andierendem Fugendichtband.
Fugenbreite: 2 - 6 mm
Erzeugnis: Capatect-Fugendichtband 2D 054/00, 2 - 6 mm
Verbrauch: 1 m/m
o. glw.
Menge: 1500,000 m

**1.3.390 Armierung im Sturz-/Laibungsbereich**
Armierungselement im Sturz-/Laibungsbereich mitDiagonal
armierung aus einem Glasgewebe-Formteil an allen Gebäud
eöffnungsecken vollflächig in dieArmierungsschicht einb
etten.
Laibungstiefe bis 20 cm
Maschenweite: 4 x 4 mm
Erzeugnis: Capatect-Sturzeckwinkel 651/20
Verbrauch: 1 St/Ecke
o.glw.
Menge: 748,000 Stk

**1.3.400 Fensterlaibungen und Faschenausbildung**
Glattputzbeschichtung als Laibungsausbildungaus mineral
ischem Werktrockenmörtel.
Laibungstiefe: ca. 30 cm
Fensterfasche: 5 cm
Schichtdicke: ca. 2 - 3 mm
Erzeugnis: Capatect-Feinspachtel 195
Verbrauch: 0,2 kg/m
o. glw
Menge: 1020,000 m

**1.3.410 Glattputz im Sockelbereich**
Glattputz im Sockelbereich aus mineralischem Werktrocke
nmörtel. (Mörtelgruppe PIII nach DIN V 18 550 /DIN EN
998-1, Festigkeitsklasse CS III nach DIN EN 998-1)
Schichtdicke: ca. 2 - 3 mm
Farbton: weiß
Erzeugnis: Capatect-ArmaReno Socke
lVerbrauch: 4,5 kg/m²
o. glw
Menge: 81,000 m2

**1.3.420 Mineral-Fassadenleichtputz**
Strukturputz aus mineralischem Werktrockenmörtel mit
Leichtzuschlagstoffen auf Kalk-Zement-Basis.
Körnung: ca. 3,0 mm
Struktur: Kratzputz-Struktur
Farbton: Standardfarbton gemäß Technischer Information
Erzeugnis: Capatect-Mineral-Leichtputz K 30
Verbrauch: 2,8 kg/m²
Mineral-Fassadenleichtputz, Kratzputz-Struktur, 3,0 mm,
Capatect-Mineral-Leichtputz
o.glw.
Menge: 2100,000 m2

**1.3.430 Egalisationsbeschichtung**
Egalisationsbeschichtung (Zwischen- und
Schlussbeschichtung) der verputzten Fassadenfläche
miit Dispersions-Silikatfarbe in einem
Arbeitsgang,wasser
verdünnbar, matt.
Farbton: weiß
Erzeugnis: Sylitolr Finish 130
Verbrauch: 250 ml/m²
o. glw.

Hinweis: Die Erstellung eines Farbkonzeptes in
Abstimmung mit dem AG und visualisiert vom
Farbhersteller ist in diese Pos.
einzukalkulieren.
Menge: 2100,000 m2

**1.3.440 Farbtonzulage für Hellbezugswerte 70 bis 100**
Menge: 1575,000 m2

**1.3.450 Farbtonzulage für Hellbezugswerte 40 bis 69**
Menge: 525,000 m2

**1.3.460 Farbtonzulage für Hellbezugswerte 39 bis 0**
*** Bedarfsposition ohne GB
Menge: 1,000 m2

**1.3.470 Laibung, Faschen in anderen Farbton**
Fensterlaibungen und Faschen mit
Dispersions-Silikatfarbe
in einem anderen Farton absetzen. (nach Wahl AG)
Erzeugnis: Sylitolr Finish 130
Verbrauch: 50 ml/m
o. glw.
Menge: 1020,000 m

**1.3.480 Abdichtungsanstriche, Oberputz/Perimeterdämmplatte**
Zwei Abdichtungsanstriche im Übergangsbereich Oberputz/
Perimeterdämmplatte, im erdberührten Bereich, zum
Schutz
vor aufsteigender Feuchtigkeit, mit organischer
Spachtelmasse, unter Beimischung von Zement, MV 1:1
Gew.-Teile.
Ausführung: gemäß Herstellervorschrift
Erzeugnis: Capatect-SockelFlex
Verbrauch: 1 kg/m²
o. glw.
Menge: 106,000 m2

**1.3.490 Holzdachkasten beareiten**
Holzdachkasten beareiten bestehend aus:
-Untergrundvorbereitung, Holzteile schleifen und
Holzschutz auftragen (inkl. Grundierungsarbeiten)
-die vorbereiteten Holzflächen mehrfach (mind 2-fach)
nach Wahl AG lackieren (inkl. Grundierungsarbeiten)
Menge: 82,000 m2

**1.3.500 Metallflächen /Geländer**
Metallflächen /Geländer

Grund- und Schlussbeschichtung mit
Metallschutzbeschichtung
aus Styrol-Acryldispersion, seidenmatt, pigmentiert.
Technische Eigenschaften:
- Hohe Elastizität und Haftfestigkeit
- Blei- und chromatfrei
- Beständig gegen verdünnte mineralische
Säuren, Alkalien und Salzlösungen
- Reißdehnung: ca. 200 %
Farbton: Hellgrau
Erzeugnis: Disboflex 480 Metallschutz
Verbrauch: 0,32 l/m²
Hinweis: Eine Trockenschichtdicke von 350 µm
in 2 Arbeitsgängen muss erreicht werden.

oder gleichwertig
Menge: 25,000 m2

#### Abschnitt 1.4 Fensterbänke

**1.4.10 Aluminium-Aussenfensterbank, System**
Aluminium-Aussenfensterbank, System
Außenfensterbank aus Aluminium 1,8 mm stark, System
Hengste KH 2000, Neigung 5°, mit hinterer Aufkantung,
Höhe 20 mm (individuell an das Sohlbankprofil
anpassbar), vordere Tropfnase 40 mm und seitlichen
Hengste-Gleitabschlüssen KH 200 aus Aluminium mit
integrierter EPDM-Dichtung, Oberseite mit einer UV-
beständigen Schutzfolie versehen (ist innerhalb von 6
Monaten bauseits zu entfernen), Unterseite mit
Antidröhnband beklebt, Hengste- Variohalter KH 300 aus
Aluminium sowohl zur Abstützung der Fensterbank als
auch zum Halt gegen Winddruck. Liefern und nach
folgendem Leistungsumfang montieren:
Ausbau bzw. Abtrennen der alten Fensterbank einschl.
Entsorgung. Anschrauben der hinteren Aufkantung an das
Sohlbankprofil des Fensters (muss auf bauliche
Vorraussetzungen abgestimmt werden). Abdichtung erfolgt
durch dispersionsgetränktes Compriband. Verkleben des
Fensterbankprofils mit der Brüstungsoberfläche mittels
PU-Schaum. Zur Überbrückung der Wärmedämmschicht wird
der Hengste-Variohalter mit dem Einschubteil in die
Tropfnase eingehängt und mit der Rückseite am Mauerwerk
befestigt. Die Setzabstände der Halter sind wie folgt
einzuhalten:
Seitenabstand max. 300 mm,
Abstand zwischen zwei Haltern max. 600 mm.
Material: Aluminium
Farbe: Aluminium E6EV1 eloxiert, Aluminium Weiß RAL
9016, Aluminium Antrahzit RAL 8077, Aluminium RAL
9006, Aluminium RAL nach Wahl
Dicke: 1,8 mm Ausladung:
350 - 450 mm
Länge: ............ mm

Hersteller: Karl-Hengste GmbH & Co. KG

oder gleichwertig
Menge: 215,000 m

**1.4.20 Anschlußfugen mit Acryl-Fugenweiß**
Anschlußfugen zu Fenstern und Türen mit Acryl-Fugenweiß
 versiegeln
Menge: 1500,000 m

#### Abschnitt 1.5 Balkonböden

**1.5.10 Kontrolle / Überbrüfung der Balkone**
Kontrolle / Überprüfung der Balkone (Balkondecken,
Balkonwände innen wie außen, Balkonboden) auf
Hohlstellen,
lose Putzflächen, Untergrundbeschaffenheit inkl.
Kartierung / Dokumentation für die weitere notwendige
Bearbeitung.
Menge: 5,000 Stk

**1.5.20 PMMA Balkonabdichtung**
*** Bedarfsposition ohne GB
PMMA Balkonabdichtung, Estrichflächen von Balkonen als
Balkonflächenabdichtungssystem mit 2-K-komponentigen
Epoxiharzbeschichtungen mit Gewebeeinlage gemäß
Herstellervorschrift beschichten, incl.
- Vorbereitung des Untergrundes durch Schleifen der
Oberfläche
- Grundierung/Haftbrücke
-Abdichtung 1. Lage mit Spezialflieseneinlage
- Abdichtung 2. Lage / Nutzschicht
- Versiegelung inkl. eingestreuter Farbchips
Menge: 1,000 m2

**1.5.30 Zulage Wandanschluss**
*** Bedarfsposition ohne GB
Wandanschluss, Zulage vertikaler Abschluß zur Position
für die Aufkantung mit Gewebeeinlage, Höhe bis. 15 cm
Ausführung gemäß Herstellervorschrift incl.
Fugenüberbrückung.
Menge: 1,000 m

**1.5.40 Schützen der Balkone vor unerlaubten Zutritt**
Schützen der Balkone vor unerlaubten Zutritt aus den
Wohnungen mittels Holzlattung, OSB-Platten, o. ä.
Menge: 13,000 Stk

**1.5.50 Sammelbeprobung der Abdichtung (Bitumen auf Asbest, KMF und PAK)**
Sammelbeprobung der Abdichtung (Bitumen auf Asbest, KMF
und PAK) inkl. Analyse
Menge: 1,000 psch

**1.5.60 Zulage Entsorgung PAK**
*** Bedarfsposition ohne GB
Zulage fachgerechte Entsorgung PAK, inkl.
Einzelentsorgungsnachweis
Menge: 1,000 TO

**1.5.70 Zulage Entsorgung Asbest**
*** Bedarfsposition ohne GB
Zulage fachgerechte Entsorgung Asbest, inkl.
Einzelentsorgungsnachweis
Menge: 1,000 TO

**1.5.80 Zulage Entsorgung KMF**
*** Bedarfsposition ohne GB
Zulage fachgerechte Entsorgung KMF, inkl.
Einzelentsorgungsnachweis
Menge: 1,000 TO

**1.5.90 Abbruch Balkondeckenputz**
*** Bedarfsposition ohne GB
Abbruch und Entsorgung Balkondeckenputz
Menge: 30,000 m2

**1.5.100 Abbruch Innenwandputz**
Abbruch und Entsorgung Innenwandputz
Menge: 43,000 m2

**1.5.110 Abbruch Außenwandputz**
Abbruch und Entsorgung Außenwandputz
Menge: 30,000 m2

**1.5.120 Oberbelag entfernen Estrich anrauhen**
Oberbelag entfernen Estrich anrauhen
lose alte Beschichtung entfernen und entsorgen.
Nach Prüfung des Estrichs diesen anrauhen und für die
weitere Bearbeitung vorbereiten wie Grundierung,
Primer, Ausgleich zur Aufnahme der Beschichtung gem.
Herstellervorgaben
Menge: 30,000 m2

**1.5.130 Abbruch Balkonböden bis zur Rohdecke inkl. Abdichtungen**
Abbruch und Entsorgung Balkonböden bis zur Rohdecke
inkl. Abdichtungen
Menge: 5,000 m2

**1.5.140 Maueranker freistemmen, entrosten, Korrosionsschutz auftragen, Öffnungen zumauern**
*** Bedarfsposition ohne GB
Menge: 1,000 m

**1.5.150 Bearbeiten Stahlträger inkl. Tropfkantenprofil**
*** Bedarfsposition ohne GB
Menge: 1,000 m

**1.5.160 Unterbeton herstellen**
Menge: 5,000 m2

**1.5.170 Zementestrich, Drainageestrich im Gefälle herstellen**
Zementestrich, Drainageestrich im Gefälle herstellen
Zementestrich als Gefälleestrich herstellen, ZE 30,
faserbewehrt. 4 -8 cm, Gefälle zum Einlauf hin,
Oberfläche gefilzt.
Menge: 5,000 m2

**1.5.180 Unterschnitte zur Fassade herstellen**
Menge: 45,000 m

**1.5.190 Schwelle an den Balkontüren einschalen und betonieren**
Menge: 5,000 Stk

**1.5.200 Putzausgleichsschicht Balkoninnenwände herstellen**
Menge: 54,000 m2

**1.5.210 Putzausgleichsschicht Balkonaußenwände herstellen**
Menge: 30,000 m2

**1.5.220 Putzausgleichsschicht Balkondecken herstellen**
*** Bedarfsposition ohne GB
Menge: 5,000 m2

**1.5.230 Bitumenvoranstrich aufbringen**
Menge: 5,000 m2

**1.5.240 2-lagige Bitumenabdichtung herstellen**
Menge: 5,000 m2

**1.5.250 Fußbodenentwässerung ausstemmen**
*** Bedarfsposition ohne GB
Fußbodenentwässerung ausstemmen und entsorgen i
Menge: 1,000 Stk

**1.5.260 neuen Fußbodenablauf DN 50 Loro X einbauen**
*** Bedarfsposition ohne GB
neuen Fußbodenablauf einbauen inkl. Kernbohrung
Balkonablauftöpfe aus verz. Stahl Farbrikat: Loro-x
Serie GF DN 50 seitlich liefern und montieren.
o. glw.
Menge: 1,000 Stk

**1.5.270 Entwässerungen einschalen und ausbetonieren**
*** Bedarfsposition ohne GB
Entwässerungen einschalen und ausbetonieren
FE-Deckendurchbruch der Balkondecke mit Beton, C25/30,
schließen, inkl. Schalungsarbeiten FE.
Menge: 1,000 Stk

**1.5.280 Alte Notüberläufe demontieren und fachgerecht entsorgen.**
Menge: 5,000 Stk

**1.5.290 Balkonnotüberlauf herstellen**
Balkonnotüberlauf herstellen
Notüberläufe liefern und fachgerecht einsetzen,
Notspeier aus Titanzink, 0,7 mm, DN 40, Länge bis 500
mm, Flansch 150 x 1250 mm, inkl. neuesLoch in
Balkonbrüstung, Kernbohrung ca. 40 mm.
Menge: 5,000 Stk

**1.5.300 Balkonablaufrohr demontieren und fachgerecht entsorgen.**
Balkonablaufrohr demontieren und fachgerecht entsorgen.
a. ca. 4,0 m
Menge: 5,000 Stk

**1.5.310 Balkonablaufrohr lierfern und montieren**
Balkonablaufrohr aus verz. Stahlrohr a. ca. 4,0 m,
Farbrikat: Loro-x DN 70 lierfern und montieren.
o. glw.
Menge: 5,000 Stk

**1.5.320 Abzweig oder Reduktionswinkel liefern und montieren**
Abzweig oder Reduktionswinkel aus verz. Stahlrohr,
Fabrikat: Loro-x DN70x50 liefern und montieren, inkl.
aller Dichtelemente.
o. glw.
Menge: 5,000 Stk

**1.5.330 Bogen 15 ° - 87 ° liefern und montieren**
Bogen 15 ° - 87 ° aus verz. Stahlrohr, Fabrikat: Loro-x
DN 70 liefern und montieren, inkl. der erforderlichen
Dichtelmente.
Menge: 5,000 Stk

**1.5.340 Anschluss an Fallrohre herstellen, inkl. Lieferung der Rohre und Bögen**
Menge: 1,000 Stk

**1.5.350 Gefälleausgleich aus Epoxidharzmörtel herstellen**
Menge: 5,000 m2

**1.5.360 Kratzspachtelung zur Egalisierung herstellen**
Menge: 5,000 m2

**1.5.370 Herstellen einer Hohlkehle**
Herstellen einer Hohlkehle mit einem zweikomponentigen
Epoxidharz
Menge: 45,000 lfm

**1.5.380 Fugenmasse einbringen**
Menge: 45,000 lfm

**1.5.390 Aufbringen einer Beschichtung**
Aufbringen einer Beschichtung aus einem
einkomponentigen
Polyyuretanharz, StoPur EA200 RAL 7032 o. glw.
Menge: 20,000 m2

**1.5.400 loses Einstreuen von farbigen Chips 3mm**
Menge: 20,000 m2

**1.5.410 Siebaufsatz für Bodeneinlauf**
Menge: 5,000 Stk

#### Abschnitt 1.6 Klempnerarbeiten

**1.6.10 Sichtschutzelemente demontieren und entsorgen**
Sichtschutzelemente demontieren und entsorgen
Erkerbalkon
Menge: 2,000 Stk

**1.6.20 Brüstungsabdeckung inkl. Blumenkastengitter demontieren und entsorgen**
Brüstungsabdeckung demontieren und entsorgen inkl.
Blumenkastengittererhöhung

Vor Entsorung der Blumenkastengittererhöhung ist die
Wiederverwendung dieser mit der Bauleitung zu
besprechen.
(Lagerung bauseits)
Menge: 20,000 m

**1.6.30 Zinkbalkonbrüstungsabdeckung 0,7 mm liefern und montieren**
Zinkbalkonbrüstungsabdeckung 0,7 mm liefern und
fachgerecht montieren inkl. Eckausbildung

max. Zuschnitt 500 mm
Menge: 20,000 m

**1.6.40 Wiedereinbau der Blumenkastengittererhöhungen**
*** Bedarfsposition ohne GB
Wiedereinbau der Blumenkastengittererhöhungen
inkl. Vorbereitung und Grund- sowie Schlussbeschichtung

Grund und Schlussbeschichtung mit
Metallschutzbeschichtung
aus Styrol-Acryldispersion, seidenmatt, pigmentiert.
Technische Eigenschaften:
- Hohe Elastizität und Haftfestigkeit
- Blei- und chromatfrei
- Beständig gegen verdünnte mineralische
Säuren, Alkalien und Salzlösungen
- Reißdehnung: ca. 200 %
Farbton: Hellgrau
Erzeugnis: Disboflex 480 Metallschutz
Verbrauch: 0,32 l/m²
Hinweis: Eine Trockenschichtdicke von 350 µm
in 2 Arbeitsgängen muss erreicht werden.

oder gleichwertig
Menge: 20,000 m

**1.6.50 Brüstungserhöhung Blumenkastengitter**
*** Bedarfsposition ohne GB
Brüstungserhöhung Blumenkastengitter auf 900 mm bzw.
1100 mm (ab 12 m Absturzhöhe)

Ausführung Flachstahl, Ausführung in Stahl S235JR
jedoch feuerverzinkt

inkl. Einrichten, Transport, Kleinmaterial allgemein
(Diverse Befestigungs- und Verbrauchsmaterialien) sowie
Montage
Menge: 20,000 m

#### Abschnitt 1.7 Sonstiges

**1.7.10 Für unvorherzusehende Stundenlohnarb.**
Für unvorherzusehende Stundenlohnarb.
nach Angabe der Bauleitung z. Nachweis
für einen Facharbeiter
Menge: 20,000 Std

**1.7.20 wie vor,**
*** Bedarfsposition ohne GB
wie vor,
für einen Bauhelfer
Menge: 1,000 Std

**1.7.30 wie vor,**
*** Bedarfsposition ohne GB
wie vor,
für einen Auszubildenden
Menge: 1,000 Std

**1.7.40 Nistkästen Mauersegler**
Nistkästen Mauersegler
liefern und montieren
Typ MSHE-UP-15 Einbauversion mit Putzring
für Unterputzmontage
o. glw
Menge: 5,000 Stk

**1.7.50 Nistkästen Fledermaus**
Nistkästen Fledermaus
liefern und montieren
Typ FGUP Einbauversion mit Putzring
für Unterputzmontage
o. glw.
Menge: 2,000 Stk

**1.7.60 Strafe Missachtung der Baustellenordnung und Verhalten auf der Baustelle**
*** Bedarfsposition ohne GB
Strafe Missachtung der Baustellenordnung und Verhalten
auf der Baustelle:
Zur Wahrung der Sicherheit auf der Baustelle wird bei
folgenden Delikten eine Strafe in Form eines Abzugs je
Fall fällig:
-Bauhelm (1 Ermahnung)
-S3 Schutzschuhe (1 Ermahnung)
-Alkohol (in Verbindung mit Verweis von der Baustelle)
-Drogen (In Verbindung mit Verweis von der Baustelle)
Menge: 1,000 Stk

USt %: 19,00
